# Passadís tècnic de vianants de rajoles aïllants Grisol NS 50/25 "GRAZIMAC"

- Propietat de l'arxiu: CYPE INGENIEROS, S.A.
- Format: FIEBDC-3/2002
- Divisa: EUR
- Costos indirectes: 3.00 %
- IVA: 21.00 %

**QAD025** m² Passadís tècnic de vianants de rajoles aïllants Grisol NS 50/25 "GRAZIMAC", formades per 25 mm de morter i 50 mm de poliestirè extrudit, col·locades directament sobre la capa separadora, en coberta plana no transitable, amb grava.
Passadís tècnic de vianants de rajoles aïllants Grisol NS 50/25 "GRAZIMAC", formades per 25 mm de morter i 50 mm de poliestirè extrudit, de 600x600 mm, color gris, col·locades directament sobre la capa separadora, en coberta plana no transitable, amb grava.
Inclou: Retirada de la capa de protecció de grava. Replanteig i tall de les rajoles. Col·locació de les rajoles.
Criteri d'amidament de projecte: Superfície mesurada segons documentació gràfica de Projecte.
Criteri de mesura d'obra: Es mesurarà la superfície realment executada segons especificacions de Projecte.

| Codi | Ut | Descripció | Rendiment | Preu | Import |
|---|---|---|---|---|---|
| mt15lfg010bha | m² | Rajola aïllant Grisol NS 50/25 "GRAZIMAC", formada per 25 mm de morter i 50 mm de poliestirè extrudit, conductivitat tèrmica 0,035 W/(mK), de 600x600 mm, color gris. (material) | 1.050 | 24.81 | 26.05 |
| mo020 | h | Oficial 1ª construcció. (mà d'obra) | 0.327 | 23.78 | 7.78 |
| mo113 | h | Peó ordinari construcció. (mà d'obra) | 0.327 | 19.83 | 6.48 |
| % | % | Costos directes complementaris | 2 % | 40.31 | 0.81 |
|  |  | Costos directes |  |  | 41.12 |
